# GU Souterrain Eppendorfer Weg 112
Angebotsaufforderung (GAEB 90, DA83)
Währung: EUR

## GU Souterrain Eppendorfer Weg 112
Datum: 29.08.24

*Hinweis*
GEWERK: Generalunternehmerleistungen

*Hinweis*
Baubeschreibung

Projekt: Abdichtung Souterrain
Wohngebäude  Eppendorfer Weg 112,  20259 Hamburg

Auftraggeber / Bauherr:
Covivio Hamburg 3 ApS
c/o Covivio Immobilien GmbH
Essener Str.66
46047 Oberhausen

Projektleitung: Benjamin Strauer

Erläuterung Baumaßnahme

Auftraggeber:  AG -  genannt

Bieter / Auftragnehmer:  AN -  genannt

1.  Allgemeines / Gebäudebestand
Erschließung
Der Bauort befindet sich am Eppendorfer Weg 112, 20259
Hamburg. Das Wohnhaus bzw. die Baustelle liegt in einer
eng beparkten 30er Zone. Die Vorderseite hat einen 1,5
m breiten Gehweg, danach beginnt eine Freifläche auf
öffentlichem Grund. Die Rückseite ist über die
Durchfahrt zum Innenhof erreichbar.

Wohngebäude Bestand

Kenndaten:

Nutzung : Wohnen / Gewerbe
Wohnungen : 7 St.  / Gewerbe: 1 St.

Baujahr :  ca. 1900
Bauweise :  massiv
Geschosszahl :  KG | EG | 1. - 3. OG | DG

Außenwände:

KG, d= 56 cm, Massivbauweise | EG, d= 45 cm,
Massivbauweise  | 1.-3. OG, d= 40 cm, Masivbauweise |
DG, d= 40 cm, Massivbauweise
Decken : Holzbalkendecken
Fenster : Holz / Kunststoff
Dach: Steilmansarde mit Pfannendeckung und rückseitigem
Bitumenflachdach (Berliner Dach)
Dachentwässerung : Fallrohre außenliegend

Erschließung : Dachgeschoss
Mieterkeller im Keller der Hinterhäuser.

2.  Vorhaben Kurzbeschreibung

2.1  Maßnahme

2.2  Das Projekt umfasst die Sanierung der
feuchtegeschädigten Souterrain-Gewerbeeinheit.

4.  Bauleistungen, Gewerke

GU
o  Baustelleneinrichtung
o  Abbruch von Boden- und Wandbelägen
o  Abdichtung von Boden und Wand
o  Malermäßige Wiederherstellung
o  Fliesenarbeiten
o  Klempnerarbeiten
o  Anstrich- u. Lackierarbeiten
o  Bodenlegearbeiten

Bauzeitraum :

  Baubeginn: 15.09.2023
  Fertigstellung: 15.11.2023

*Hinweis*
A) ALLGEMEINE VORBEMERKUNGEN FÜR LEISTUNGSVERZEICHNISSE
(MLV)
  Stand 01.05.2010
=======================================================
==========

A1) ALLGEMEINES

Diesem Leistungsverzeichnis liegen die "Zusätzliche
Vertragsbedingungen für die Ausführung von
Bauleistungen (Z-VOB/B)" der Covivio Immobilien GmbH in
der bei Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Covivio Immobilien GmbH in der
jeweils
gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Covivio Immobilien GmbH um einen
verbesserten
Kundendienst herauszustellen.

2) Die Mieter betroffener Häuser sind rechtzeitig vor
Durchführung der Reparaturarbeiten zu verständigen,
ggf. durch Aushang im Treppenhaus oder auch
individuelle Terminvereinbarung mit dem einzelnen
Mieter.

3) Bei Arbeiten in Wohnungen sind Möbel und sonstiges
Mietereigentum, Bodenflächen und angrenzende Bauteile
etc. im Bereich der auszuführenden Arbeiten durch
Folie, evtl. Schaltafeln oder Ähnliches zu schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen)

6) das, ggf. tägliche, Säubern der Arbeitsstelle

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGEN FÜR
EINHEITSPREISABKOMMEN
  Stand 23.03.2009
=======================================================
===============

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B6) Sonstiges

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
C) Besondere technische Vorschriften

Insbesondere möchten wir auf die folgenden DIN und
Verordnungen hinweisen

DIN 18451 Gerüstarbeiten

DIN 4420 Teil 1: Schutzgerüste (Fanggerüste,
-Dachfanggerüst, -Schutzdächer)

DIN 4420 Teil 3: Stahlrohrkupplungsgerüst
(-Auslegergerüst, -Konsolengerüst, -Hängegerüst)

DIN EN 12810 Fassadengerüst aus vorgefertigten
Bauteilen

DIN EN 12811 Arbeitsgerüst (temporäre Konstruktion für
Bauwerke)

Betriebssicherheitsverordnung BetrSichV, mit den
zugehörigen technischen Regeln "TRBS"

Berufsgenossenschaftliche Information: BGI 663

DIN EN1263-1 Schutznetze (Auffangnetze); Teil 1:
Sicherheitstechnische Anforderungen, Prüfverfahren

BGR 179 Einsatz von Schutznetzen

DIN 18540 Abdichten von Außenfugen im Hochbau mit
Fugendichtungsmassen

DIN V 18550 Putz und Putzsysteme - Ausführung

DIN 18558 Kunstharzputze

DIN 55699 Verarbeitung von Wärmedämm-Verbundsysteme

DIN 4108 Beiblatt 2 Wärmeschutz und Energie-Einsparung
in Gebäuden

DIN 18345 Wärmedämm-Verbundsyssteme

DIN 18352 Fliesen- und Plattenarbeiten (für keramische
Beläge)

DIN 18363 Maler- und Lackierarbeiten

Die aktuellen Praxismerkblätter und die zugehörigen
System-Herstellervorschriften des angebotenenen
Herstellers

DIN 4102-1 Brandverhalten von Baustoffen und Bauteilen

UVV Unfallverhütungsvorschriften

Landesbauordnung Hamburg (HBauO)

Bei Leistungen die nach Fertigstellung nicht mehr
sichtbar bzw. prüfbar sind, ist durch den AN eine
Fotodokumentation den Abrechnungsunterlagen
unaufgefordert beizulegen.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

*Hinweis*
Weitere Hinweise für die Kalkulation
----------------------------------------------------

in den Einheitspreisen sind neben den Nebenleistungen
nachstehende
Leistungen enthalten, wenn in der Leistungsbeschreibung
keine eigene
Position dafür vorgesehen ist:

Die Sicherung der Verkehrs-, Versorgungs- und
Entsorgungsanlagen im Bereich des Baugeländes sowie die
Durchführung der erforderlichen Maßnahmen der
verkehrspolizeilichen Sicherung.

Das Einholen der Genehmigungen für Strassen- und
Bürgersteigabsperrungen, bzw.

Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Zuschnitte und Anpassarbeiten an den Dämmplatten
(Ausschnitte, Aussparungen, Schrägen u.s.w.)

Das Herstellen von bis zu 0,50 m² grossen mobilen
Musterflächen nach Vorauswahl vorliegender
Farbvorschläge.

Die endgültige Farbangabe erfolgt an Hand der
Musterflächen.

Zur Kalkulation ist eine Farbe mit dem Grundton
"hellgetönt" vorzusehen.

Farbtonstufen:

hellgetönt  entspricht Hellbezugswerten  51 -100

mittelgetönt  entspricht Hellbezugswerten  26 - 50

sattgetönt  entspricht Hellbezugswerten  25 - 11

Voll- oder  entspricht Hellbezugswerten  0 - 10

Sonderton

Die in der Leistungsbeschreibung angegebenen Produkte
gelten als Qualitätsbeispiel und schaffen für alle
Anbieter eine einheitliche Kalkulationsgrundlage. Sie
werden durch Angebotsabgabe Bestandteil des Angebotes.
Die
Bauleitung behält sich vor, von allen zur Anwendung
kommenden Stoffen Proben zu entnehmen und auf Qualität
und
Eignung untersuchen zu lassen.

Sonstiges
---------------

Alle Leistungen umfassen auch die Lieferung der
dazugehörigen Stoffe und Bauteile einschl. Abladen und
Lagern auf der Baustelle, wenn in der
Leistungsbeschreibung nichts anderes vorgeschrieben
ist.

Die Anlieferung sämtlicher zur Ausführung kommenden
Stoffe muss in der Originalverpakung erfolgen

Es sind die Richtlinien des Werkstoffherstellers zu
berücksichtigen. Bei Systemaufbauten dürfen nur die
Stoffe
eines Herstellers verwendet werden

Wiederaufbereitete (Recycling-) Stoffe sind von der
Verwendung ausdrücklich ausgeschlossen.

Flächen mit Abläufen, insbesondere
Kellerausgangstreppen sind ständig von anfallendem
Schutt vollständig freizuhalten, so daß das anfallende
Tagwasser sicher abfliesen kann.

Ebenso sind die Regenstandrohre dauerhaft abzudecken,
so daß es hier zu keiner Verstopfung der Grundleitung
kommen kann.

*Hinweis*
Fabrikatfestlegung

Die Ausschreibung beruht auf Produkten der Firma
Oxdtron
und Remmers.

Der Anbieter hat keine Möglichkeit, ein anderes
Erzeugnis anzubieten.

Bei einem Materialwechsel, durch den Auftragnehmer, ist
dieser dem Einkauf und der Bauleitung unaufgefordert,
vor dem Einbau mitzuteilen und abzustimmen.

Die zur Ausführung gelangenden Abdichtungsmaterialien
müssen dem Stand der Technik entsprechen und
bauaufsichtlich zugelassen sein (DIN-Zertifiziert).
Abweichungen von dem in der Zulassung beschriebenen
Systemaufbaus
sind nicht zulässig.
Für die nachstehend beschriebenen  Abdichtungs- und
Ausbauarbeiten
müssen die Systeme der Firmen

A) Oxydtron
B) Remmers
C) Brillux
D) Caparol
angeboten werden.

Angebotene Erzeugnisse: '

....................................................'
(vom Bieter unbedingt anzugeben. Fehlende Angabe führt
zum Ausschluß von der Vergabe)

### Bereich 1 Abbrucharbeiten

#### Abschnitt 1.1 Text nicht vorhanden !

**1.1.10 Wandinnenflächen abbrechen**
Wandinnenflächen- den geschädigten Altputz
komplett abstemmen und den Bauschutt nach
draußen in einen bereitgestellten Container
transportieren.
Wandputz, Zementmörtel einlagig bis zu einer
Dicke von 25 mm.

Außenwände 2,00 m
Innenwännde 50 cm
Menge: 48,000 m²

**1.1.20 Eingangspodest abbrechen**
Eingangspodest abbrechen, bestehend aus
Estrichbeton 1,00 * 0,30 m.
Inkl transport zum Container.
Menge: 1,000 psch

**1.1.30 Demontage Sanitärgegenstände kleines WC**
Demontage und Entsorgung Sanitärgegenstände
Kleines WC, bestehend aus:

Stand WC
Rohrkästen
Waschtisch
Spiegel
Hängeschrank
inkl Transport zum Container.
Menge: 1,000 psch

**1.1.40 Türzarge**
Abbruch Türzarge und Türblatt.
Abmessung Zarge: 76 x 2,01 x 0,30
Inkl Transport zum Container.
3 Stk.
Menge: 3,000 Stk

**1.1.50 Fußleisten demontieren**
Fußleisten demontieren und in einen Container
entsorgen.
Menge: 73,000 lfm

**1.1.60 Schadhafte Fugen ausräumen**
Schadhafte Fugen ausräumen, Tiefe ca. 2 cm,
Fläche reinigen und den anfallenden Bauschutt in
einen bereitgestellten Container transportieren
und entsorgen.
Schadensquote 100 %
Menge: 48,000 m²

**1.1.70 Wand - und Bodenfliesen**
Wand - und Bodenfliesen im Badezimmer komplet
abstemmen und in einen Bereitgestellten
Container entsorgen.

Inkl. Schleifen des Klebers.
Menge: 3,820 m²

### Bereich 2 Bodenabdichtung

#### Abschnitt 2.1 Text nicht vorhanden !

**2.1.10 z.N. Grundierung Boden-Wandanschluß**
Abzudichtenden, mineralischen
Untergrund am Boden-Wandanschluß
mit dem lösemittelfreien, verfestigenden
Verkieselungskonzentrat,
Remmers Kiesol, 1:1 mit Wasser verdünnt, grundieren.
Pfützenbildung vermeiden.
Grundierung satt auf den vorbereiteten
Untergrund auftragen. Stark saugfähige
Untergründe mit Wasser vornässen.
Gewähltes Produkt:
Remmers Kiesol
Produkteigenschaften:
Festigend
Porenverengend
Wasserabweisend
Mauersalzhemmend
Verbessert die Haftung, Abrieb- und
Oberflächenfestigkeit
Erhöht die Beständigkeit gegen chemischen
Angriff
Produktkenndaten:
Dichte (20 °C) Ca. 1,15 g/cm³
Verfestigung = 5 N/mm²
Wasserabweisung w < 0,5 kg/(m²*h )
Wasserdampfdurchlässigkeit > 90 %
Aussehen / Farbton Farblos bis gelbstichig
pH-Wert Ca. 11
Menge: 73,000 lfm

**2.1.20 z.N. Haftbrücke mit schnell abbindender MDS**
z.N. Haftbrücke mit schnell abbindender mineralischen
Dichtungsschlämme,
Haftbrücke mit der mineralischen, schnell
abbindenden, hoch sulfatbeständigen
Dichtungsschlämme, Remmers WP Sulfatex
rapid, herstellen. Material schlämmfähig
anmischen und mit Schlämmbürste einlagig,
frisch in frisch auf die Grundierung auftragen.
Gewähltes Produkt:
Remmers WP Sulfatex rapid

Produkteigenschaften:
Schichtdicke einlagig bis 50 mm
Hoher Sulfatwiderstand und niedrig wirksamer
Alkaligehalt (SR/NA)
Schnell erhärtend
Druckwasserdicht
Schlämm- bis spachtelfähige Konsistenz durch
Wasserzugabe einstellbar
Produktkenndaten:
Wasseranspruch 3,5 - 5,5 l/25 kg
Wasseraufnahmekoeffizient w24 < 0,1 kg/(m h )
Wasserdampfdiffusion µ < 200
Biegezugfestigkeit (28 d) Ca. 5 N/mm²
Druckfestigkeit (28 d) Ca. 20 N/mm²
Erstarrungsende Ca. 60 Minuten
Menge: 73,000 lfm

**2.1.30 z.N. Dichtungskehle mit schnell abbindendem**
z.N. Dichtungskehle mit schnell abbindendem
Dichtungsmörtel herstellen.
Dichtungskehle in allen Innenecken mit Radius
von ca. 4-6 cm aus dem mineralischen, schnell
abbindenden, hoch sulfatbeständigen Dichtmörtel
Remmers WP Sulfatex rapid, herstellen.
Remmers WP Sulfatex rapid spachtelfähig
anmischen, frisch in frisch in die Haftbrücke
einbringen und mit der Dichtkehlenkelle die
Rundung ausformen. Verbrauch: ca. 1,7 kg/m
Dichtungskehle Remmers WP Sulfatex rapid
Menge: 73,000 lfm

**2.1.40 z.N. Abdichtung Boden-/Wandanschluss Rapid**
z.N. Abdichtung Boden-/Wandanschluss Rapid.
Abdichtung aus der schnell abbindenden,
mineralischen, hoch sulfatbeständigen
Dichtungsschlämme, Remmers WP Sulfatex
rapid, herstellen. Angemischte Remmers WP
Sulfatex rapid mit der Schlämmbürste mind. 2-
lagig auftragen. Mindesttrockenschichtdicke > 3
mm. Die Höhe der Abdichtungsebene ist durch
den Planer festzulegen, jedoch mindestens:
Anschlußbereich Wand: > 15 cm
Anschlußbereich Boden: > 15 cm Verbrauch: ca.
4,8 kg/m² bei 3 mm Trockenschichtdicke
Remmers WP Sulfatex rapid
Menge: 73,000 lfm

**2.1.50 z.N. Randdämmstreifen fixieren**
Selbstklebende Randdämmstreifen
mit Vlieskaschierung am Wandanschlußbereich
und an aufgehenden Bauteilen fixieren.
Menge: 73,000 lfm

**2.1.60 z.N. Grundieren der Bodenflächen**
Grundieren der vorbereiteten, sauberen und
saugfähigen, mineralischen Flächen mit der
wässrigen, verfestigenden und
hydrophobierenden Tiefengrundierung Remmers
Primer Hydro HF. Produkt mit geeignetem
Werkzeug auf der Fläche verteilen und sorgfältig
einarbeiten. Pfützenbildungen sind zu vermeiden.
Bei stark saugfähigen Untergründen Vorgang ggf.
wiederholen.
Gewähltes Produkt:
Remmers Primer Hydro HF
oder gleichwertig
Produkteigenschaften:
Festigend
Saugfähigkeitsegalisierend
Wässrig
Produktkenndaten:
Trägermaterial: Wasser
Festkörpergehalt Ca. 8 %
Dichte (20 °C) Ca. 1,0 g/cm³
pH-Wert 8,5
Aussehen: Milchig weiß
Menge: 50,000 m²

**2.1.70 z.N. Abdichtung und Egalisierung mit selbstverlaufender Bodenausgleichsmasse**
Nach Trocknung der Grundierung die Fläche mit
der wasserundurchlässigen, mineralischen,
selbstverlaufenden Bodenausgleichsmasse,
Remmers WP Flow, egalisieren. Schichtdicke: 5-
30 mm Bei rückseitiger Wasserbelastung.
Mindestschichtdicke > 10 mm. Angemischtes
Material von einer Seite her ausgießen, mit
Rakel/Kelle zügig verteilen, mit der Stachelwalze
nachrollen.
Schichtdicke: 10 - 12 mm
Bei rückseitiger Wasserbelastung
Mindestschichtdicke > 10 mm.
Gewähltes Produkt:
Remmers WP Flow
oder gleichwertig
Produkteigenschaften:
selbst nivellierend
schnell erhärtend
spannungsarm und rissfrei erhärtend
wasserundurchlässig,
wasserdicht ab 10 mm Trockenschichtdicke
Druck- und verschleißfest

Produktkenndaten:
Schichtdicke einlagig 5-30 mm
Schüttdichte: 1,3 kg/l
Wasseranspruch ca. 6,0 l/25 kg
Erfüllt die Beanspruchungsklasse des
Abdichtungssystems Typ 1:
Drückendes Wasser nach WTA-Merkblatt 4-6
"Nachträgliches Abdichten erdberührter Bauteile"
Druckfestigkeit (28d) > 50 N/mm²
Biegezugfestigkeit (28d) > 10 N/mm²
Festmörtelrohdichte: 1,84 kg/dm³
Haftfestigkeit: > 1,5 N/mm²
Menge: 50,000 m²

### Bereich 3 Klempnerarbeiten

#### Abschnitt 3.1 Text nicht vorhanden !

**3.1.10 An- und Abfahrten**
An- und Abfahrten, Werkzeug- und Materialtransport.
Menge: 1,000 psch

**3.1.20 Einfriergerätepauschale**
Menge: 1,000 psch

**3.1.30 Heizkörper demontieren und entsorgen**
Menge: 5,000 Stk

**3.1.40 Heizkörperanschluss herstellen.**
Heizkörperanschluss herstellen.
Dafür den Heizungsvor- und Rücklauf einfrieren.
Die Stahleitung trennen und Spezialübergang
montieren. Anschlüsse  für euen Heizkörper herstellen
und die Leitung zum Heizkörper verlegen.
Menge: 5,000 Stk

**3.1.50 HK- Erneuerung 900 x 1200**
HK- Erneuerung, Cosmo Compakt,
Typ 22 K,  2-lagig 900 x 1200, incl Befestigung,
liefern und montieren.
Menge: 3,000 Stk

**3.1.60 HK- Erneuerung 600 x 800**
HZK-Erneuerung, Cosmo Compakt,
Typ 22 K, 2-lagig 600 x 800, incl Befestigung,
liefern und montieren.
Menge: 1,000 Stk

**3.1.70 HK- Erneuerung 500 x 400**
HK- Erneuerung, Cosmo Compact,
Typ 22 K, 2-lagig 500 x 400, incl Befestigung,
liefern und montieren.
Menge: 1,000 Stk

**3.1.75 Thermostatventil**
Thermostatventil,
stufenlose Voreinstellung, ECK DN 15,
DITECH Thermostatventil AV9, oder gleichwertig.
Menge: 5,000 Stk

**3.1.77 Kupferrohr DN 15 x 1,0 mm**
Menge: 5,000 lfm

**3.1.80 Demontage Frisch- und Abwasserleitung Küche**
Menge: 1,000 psch

**3.1.90 Neue Frisch- und Abwasserleitung Küche**
Neue Frisch- und Abwasserleitung Küche,
liefern und montieren.
Menge: 1,000 psch

**3.1.100 Stand - WC**
Stand - WC, inkl. Anschlüsse und Abflussleitung,
liefern und montieren.
Menge: 1,000 psch

**3.1.110 Waschtisch 40 x 40**
Waschtisch 40 x 40, inkl. Armatur, Anschlüsse und
Abwasserleitung,
liefern und montieren.
Menge: 1,000 psch

### Bereich 4 Abdichtungsarbeiten Wand und Boden-Wandanschluss

#### Abschnitt 4.1 Text nicht vorhanden !

**4.1.10 Estrich 10-15 cm breit aufstemmen**
Estrich 10-15 cm breit aufstemmen. Anfallenden
Bauschutt entsorgen.
Menge: 73,000 lfm

**4.1.20 Nut im Wand-Sohlenanschluss**
Nut im Wand-7sohlenanschluss schwalbenschwanzförmig
ausstemmen.
Menge: 73,000 lfm

**4.1.30 Estrich ca. 10-15 cm mit Oxydtron Estrich verschliessen**
Estrich ca. 10-15 cm mit Oxydtron Estrich
verschliessen. Estrichdicke bis 5 cm.
Menge: 73,000 lfm

**4.1.40 Horizontal- und Vertikalsperre**
Horizontal- und Vertikalsperre, mit Oxydtron B
herstellen.
Bohrlochraster:
2 reihig alle 10 cm im 45 grad Winkel.
nach Beendigung der Arbeiten sind die
Bohrlöcher mit Vizzarro zu verschliessen.
Mauerdicke bis 80 cm.
Menge: 50,000 lfm

**4.1.50 Auftrag von Oxydtron B**
Auftrag von Oxydtron B, 2x frisch in frisch.
Menge: 48,000 m²

**4.1.60 Dreifacher Auftrag mit Oxydtron Vizzarro**
Dreifacher Auftrag mit Oxydtron Vizzarro, nach Anziehen
des Oxydtron B bzw. der Grundabdichtung, vornehmen.
Gesamtschichtdicke: ca. 10 mm
Menge: 48,000 m²

**4.1.70 1 cm Putzschicht mit Oxdtron Renova**
Putzschicht mit Oxydtron Renova, am Folgetag
herstellen.
Menge: 48,000

### Bereich 5 Malerarbeiten

#### Abschnitt 5.1 Text nicht vorhanden !

**5.1.10 Glätteschicht mit Kalkspachtel an Wand herstellen**
Glätteschicht, frühestens nach drei Tagen, mit
Kalkspachtel herstellen.

Mineralischer Flächenspachtel mit hoher
kapillarer Leitfähigkeit.
Kap. Wasseraufnahme > 1 kg/m² h 0,5
Druckfestigkeit CS II
Wasserdampfdiffusionswiderstandszahl my < 10
Brandverhalten DIN 4102 Baustoffklasse A 1
Schichtdicke < 2 mm
Das Material wird auf die vorgenäßte Fläche
aufgezogen, geglättet und nachdem der
Spachtel angezogen ist nachgefilzt.
Menge: 48,000 m²

**5.1.20 Wie vor, jedoch Deckenflächen.**
Menge: 50,000 m²

**5.1.30 Zulage zur Vorposition: Einbettung Armierungsgewebe**
Menge: 48,000 m²

**5.1.40 Wie vor, jedoch Deckenflächen.**
Menge: 50,000 m²

**5.1.50 Zulage zu Vorposition: Schleifen der Spachtelflächen**
Zulage zu Vorposition: Schleifen der Spachtelflächen,
Wand und Decke.
Menge: 183,000 m²

**5.1.60 Silikatgrundierung an neuen Putzflächen auftragen.**
Silikatgrundierung an neuen Putzflächen auftragen.

- Vorgearbeitete Wandflächen raumhoch mit
Silikatfarbe streichen. Farbton in Abstimmung mit
dem Auftraggeber.
Menge: 183,000 m²

### Bereich 6 Bodenbelagsarbeiten

#### Abschnitt 6.1 Text nicht vorhanden !

**6.1.10 PVC-Designboden, Joka 2840, Old Spruce**
PVC-Designboden, Joka 2840, Old Spruce.
Planken zum Kleben 1298x200x2,2mm
Standardfarben (Venylkosten 35_/m²)
mit für den Belag zugelassenem Uzin KE
2000 S Universal- Nass- und
Haftklebstoff, liefern und verlegen.
Menge: 50,000 m²

**6.1.20 Holzsockelleisten, 60mm, weiß, liefern und montieren.**
Menge: 73,000 lfm

**6.1.30 Vinyl-Abschlussschiene, 1 m, liefern und montieren.**
Menge: 4,000 Stk

### Bereich 7 Fliesenarbeiten

#### Abschnitt 7.1 Text nicht vorhanden !

**7.1.10 Wiederherstellung WC Raum**
Wiederherstellung WC Raum, als Komplettleistung, wie
Bestand:

Fliesen liefern, verkleben, verfugen und
versiegeln..
Untergrundausgleich
Grundierungen.
Rohrkästen.
Fläche bis 5 m²
Fliesenpreis bis 40 _ je m²
Menge: 1,000 Stk

### Bereich 8 Baustelleneinrichtung

#### Abschnitt 8.1 Text nicht vorhanden !

**8.1.10 Baustelleneirichtung**
Baustelleneirichtung,  An- und Abfuhr von
Geräten, Maschinen und Hilfsmitteln.
Menge: 1,000 psch

**8.1.20 Bautoilette liefern, säubern und vorhalten**
Bautoilette liefern, säubern und vorhalten.
Grundvorhaltezeit: 4 Wochen.
Menge: 1,000 psch

**8.1.30 Längevorhaltung Bautoilette**
Menge: 1,000 Wo

**8.1.40 Bauschuttcontainer 6 m³**
Bauschuttcontainer 6 m³, als Baumischabfall,
liefern, vorhalten und entsorgen.

Gebühren für die Nutzung öffentlichen
Grundes sind zum Nachweis lt. Gebührenbescheid
der Freien und Hansestadt Hamburg abzurechnen.
Menge: 4,000 Stk

**8.1.50 Facharbeiterstunden auf Anweisung der Bauleitung.**
*** Bedarfsposition ohne GB
Menge: 1,000 Std

**8.1.60 35 % Materialanteil zur Vorposition**
*** Bedarfsposition ohne GB
Menge: 0,350 %

USt %: 19,00
